# Neubau Maintalbad
Angebotsaufforderung (GAEB DA XML 3.2, DA83)
Währung: EUR
Erstellt mit: GKPro-Server v10.4.50 T&T Datentechnik GmbH, GAEB-Konverter 10, 24.09.2026

## Technische Vorbemerkungen
Funktionsgarantie
Es wird gefordert, dass voll funktionstüchtige Geräte, Maschinen und Anlagen gemäß dem heutigen Stand der Kühltechnik angeboten, geliefert und aufgestellt werden.

Leistungsverzeichnis (LV)
Die freigelassenen Textstellen im Leistungsverzeichnis sind vollständig auszufüllen. Dies trifft besonders für Firmenfabrikatsangabe und die Typennummern zu. Die Haftung verbleibt in jedem Falle bei dem Auftragnehmer (AN), bzw. dem Lieferanten (Hersteller).
Die Preise sind an den gezeichneten Stellen einzutragen und komplett aufzuaddieren.
Unvollständig ausgefüllte Angebote, die dadurch nicht voll vergleichbar sind, scheiden für einen Zuschlag aus.
Prospektunterlagen, technische Datenblätter, Beschreibungen, Fotos usw. sind für alle zum LV gehörenden Positionen auf Anforderung kurzfristig vorzulegen.

Allgemeines
Die nachfolgend aufgeführten Grundlagen sind für den Auftragnehmer bindend. Änderungen bedürfen der schriftlichen Genehmigung. Die Technischen Vorbemerkungen werden bei Auftragsvergabe Vertragsbestandteil.
Rohrleitungen
Sämtliche Rohrleitungen der Kältetechnik Systeme sind vor Inbetriebnahme einer Druckprüfung zu unterziehen inkl. aller dazu erforderlichen Nebenarbeiten. Teilbereiche, die später nicht mehr zugänglich
sind, entsprechend früher. Die Druckprüfungstermine sind der
Fachbauleitung rechtzeitig anzugeben.

Elektroinstallationen
Bauseits wird die Elektro-Hauptzuleitung für die Kälteanlage an die
Aufstellposition (Innenaufstellung) zur gewünschten Stelle geführt.
Die gesamte Elektroinstallation ab Hauptzuleitung muss vom
AN /Kälteanlage erbracht und montiert werden.
Die Verlegung der Elektro- und Potentialausgleichsleitungen mit
erforderlichem Zubehör zwischen Schaltschrank und den
Feldgeräten (Thermostate, Verdampfer, Verdichter, etc.) muß vom
AN ausgeführt werden. Sollten diese Arbeiten nicht durch ihn selbst
ausgeführt werden, so sind diese auf eigene Rechnung einem
namentlich bekannten) Subunternehmer zu vergeben und zwar
bei Auftragserteilung.
Der AN hat 8 Wochen nach Auftragserteilung die erforderlichen Kabelpläne mit den Angaben
über Anschlußleistung, Kabelquerschnitte und Kabelnummern sowie
Lage der Feldgeräte anzufertigen und der Bauleitung zu übergeben.
Außerhalb, neben der Tür des Kältemaschinenraumes, ist ein
Not-Aus-Schalter für die gesamte Kälteanlage zu installieren.
Alle elektrischen Verbraucher werden einzeln abgesichert und
angefahren. Für eine Sammelstörmeldung ist ein potentialfreier
Kontakt, bzw. Datenleitung im Schaltschrank, zur Verfügung zu stellen, sowie eine Verbindung für ein Modem zur Weiterschaltung an die Kältefirma-Servicestelle.
Alle Kühl- und Tiefkühlzellen sind mit einer Störmeldung ausgestattet und werden im Schaltschrank zusammengefaßt und an die bauseitige Störmeldeanlage weitergeleitet.

Sanitärinstallation
Die Verlegung der Sanitärleitungen (Tauwasserablauf) erfolgt
bauseits. Der Anschluß der Abläufe mit Geruchsverschluß und
Trichter an die bauseitigen Tauwasserabläufe Wand-Boden erfolgt
durch AN / Kälteanlage.
Der Wandanschluß ist mit Rosetten, bzw. Manschetten abzudecken.

Montagezeichnungen:
Der AN hat auf der Grundlage der vom AG zur Verfügung gestellten
Ausführungsunterlagen die Überprüfung der Berechnungsunterlagen
durchzuführen sowie Montage-, Werkstatt- und Detailzeichnungen
anzufertigen, und innerhalb von 3 Wochen nach Auftragsvergabe
zur Genehmigung vorzulegen (siehe auch allgemeine Vorbermerkungen)
Im Elektro-Schaltschrank ist ein zusammenhängender Stromlauf- und ein separater Schaltplan zu deponieren, weitere sind bei der Abnahme zu übergeben.

Inbetriebnahme
Funktionsprüfung und Inbetriebnahme der gesamten Kältesysteme,
Überprüfung und Einstellung aller mechanischen und elektrischen
Bauteile (z.B. Regler, Motoren, Ventilatoren, etc.), falls erforderlich,unter Hinzuziehung eines Fachingenieurs des Herstellers auf Kosten des AN.

Durchbrüche an Decken und Wänden
Kontrolle der bauseits vorgesehenen Durchbrüche; Erstellung von
ausgeschriebenen Durchbrüchen und Kernbohrungen.

Brandabschottung bei Brandabschnitten
Eine allgemeine bauaufsichtliche Zulassung / Prüfzeichen vom
Institut für Bautechnik Berlin ist dem Leistungsverzeichnis beizulegen.

Kundendienst
Es muß gewährleistet sein, daß die gebräuchlichen Ersatzteile auf
Lager vorrätig sind und in Sonderfällen nicht vorhandene Teile
innerhalb kürzester Zeit, bzw. angemessener Zeit beschafft werden
können.

Bautagebuch
Der AN hat über die ganze Bauphase ein Bautagebuch zu führen und
dieses muß ohne Aufforderung der Bauleitung mind. 1x in der Woche
vorgezeigt und zur Unterschrift vorgelegt werden.

Abnahme
Die Abnahme erfolgt in einer Abnahmeverhandlung über die dem
Auftraggeber ein vom Auftragnehmer und Betreiber unterschriebenes
Protokoll ausgehändigt wird.
Vor oder bei der Abnahme festgestellte Mängel sind innerhalb einer dem Einzelfall angemessenen Frist zu beseitigen.
Der AG behält sich vor, die Anlagen durch einen Sachverständigen
abnehmen zu lassen, die Kosten hierfür trägt der AG.

Aufmaß/Abrechnung
Für jede Abrechnung ist ein Außmaß mit Außmaßplan zu erstellen.
Die Abrechnung erfolgt nach dem Aufmaßplan.

Bauseitige Leistungen
Verlegen der Elektro-Hauptzuleitung zum Steuerungsschrank und
zur Verbundanlage.

Garantie
Der Auftragnehmer übernimmt 2 Jahre Gewährleistung.
Darüber hinaus ist nach Beendigung der Arbeiten seitens des AN ein Angebot für einen Wartungsvertrag dem Bauherren vorzulegen.
Die Wartungarbeiten sind nicht Bestandteil der Beauftragung. Sind aber wertungsrelevant. Der AG behält sich vor, die Leistung vor Abnahme zur beauftragen.

Vorgaben zur Ausführung
Die im LV aufgeführten kältetechnischen Einrichtungen für Kühl- und
Tiefkühlanlagen und der maschinentechnischen Einrichtungen sind
als betriebsfertige Anlagen zu erstellen.
Der Anbieter hat die Pflicht das LV auf Vollständigkeit zu überprüfen.
Für evtl. fehlende Teile, oder Unklarheiten in der Ausschreibung ist eine Bieterfrage über die Vergabeplattform zu stellen.
Der Angebotspreis beinhaltet in jedem Fall eine komplett fertig
montierte, betriebsbereite und funktionsgerechte Anlage. Die Anlagen
müssen dem heutigen Stand der Technik und den gesetzlichen
Bestimmungen entsprechen. Die Auslegung ist nach DIN-Norm vorzunehmen.

Ausführungsbeschreibung
Montagerichtlinien für Kühlraum-Installationen
Kabeldurchführungen durch Paneeldecken oder -wände sind
beidseitig mit Würgenippeln auszustatten. Generell wird eine unsichtbare Installation in den Kühlräumen verlangt.

Die Verdampferbefestigung wird wie folgt ausgeführt:
Bei konventionellen Decken werden an der Rohdecke Nylongewindestangen (mind. M8) entsprechend den Befestigungslöchern des
Verdampfers montiert. Mit Hilfe einer Schablone aus Holz oder Metall
werden die Gewindestangen in der richtigen Position gehalten, damit
sie einwandfrei einisoliert werden können. Bei Zellen-Element-Decken
werden mit Hilfe von Nylongewindebolzen (mind.M8) die Verdampfer
an der Zellendecke montiert. Um ein Durchhängen der Zellendecke
zu vermeiden, ist auf der Decke im Bereich des Verdampfers eine
Rahmenkonstruktion aus mind. 4 mm starkem, verzinktem U-Profil zu
montieren. Sämtliche Bohrungen sind mit Silikon abzudichten.

Kältemittelleitungen
Alle Leitungen sind in Kupferrohr, Kühlschrankqualität, SF-CU-F 37,DIN 8905, ziehhart, innen gereinigt, Wanddicke mind. 1 mm,
auszuführen. Die fachlich richtige Leitungsbemessung obliegt dem Auftragnehmer(AN) - und ist den technischen Dokumentationen beizufügen.

Leitungskoordination
Die Leitungsführung ist entsprechend den Örtlichkeiten mit den
anderen Gewerken zu koordinieren.

Druckabfall
Der Druckabfall in den Leitungen ist in den genannten Grenzen zu
halten. Die Saugleitung darf höchstens einen Druckabfall von 0,2 bar aufweisen. Auf eine gesicherte Ölrückführung ist besonders zu achten (z.B. Ölsäcke am Verdampferausgang).

Leitungsführung
Eine gebündelte Leitungsführung ist nur nach Absprache mit dem
Planer zugelassen. Generell müssen Leitungen getrennt geführt
werden.

Leitungsbefestigung
Die Befestigung der Rohrleitungen hat mit verzinkten Rohrschellen
mit Neoprene-Einlage zu erfolgen. Die Rohrschellen sind nur mit
Metalldübeln zu befestigen. Bei mehreren nebeneinander verlegten
Leitungen ist eine Trasse erforderlich. Die Trasse ist in den Kosten
einzurechnen.Es dürfen keine Fremdtrassen für die Kältetrassenführung benutzt werden. Die Steuerleitungen sind separat, nicht mit den Kälteleitungen zu führen, Absprache mit der Bauleitung erforderlich !

Leitungsisolation
Betriebsmäßig kalte Leitungen sind gegen Schwitzwasser zu
isolieren:
- Wandstärke Normalkühlung: mind. 13 mm
- Wandstärke Tiefkühlung: mind. 19 mm
Das Isoliermaterial muß der DIN 4102, schwer entflammbar,
entsprechen. Bei Decken- und Wanddurchdringungen sind die Kältemittelleitungen mit Foamglas- Halbschalen einschließlich entsprechender Kleber auszuführen. Bei Brandwänden, bzw. Decken dürfen die Elektrokabel weder in einem Kunststoffrohr noch in einem Kunststoffkanal verlegt sein. Der vorgeschriebene Freiraum in diesen Durchbrüchen ist unbedingt einzuhalten.
Es dürfen keine Einschnürungen in der Isolierung vorhanden sein.
Sollte die Rohrleitungsbefestigung nach der Isolierung erfolgen, so
sind an diesen Stellen z.B. Kunststoffrohre über diese Isolierungsstellen zu schieben, um eine Druckverteilung zu erreichen.
Nach Abschluß der Rohrleitungsmontage ist das gesamte Rohrnetz
mit Kältemittel-Stickstoffgemisch abzupressen.
Ein Prüf-, bzw. Druckprotokoll ist dem Fachplaner zu übergeben.
Die Leitungsmontage hat grundsätzlich nach dem neuesten Stand
der Technik zu erfolgen.
Für jede Abrechnung ist ohne Aufforderung ein Außmaß mit
Aufmaßplan zu erstellen.
Das verwendetete Silikon muß lebensmittelunbedenklich und
geruchlos sein. Es darf nicht essigvernetzt sein.

Beschriftung und Baugruppen
Alle eingebauten Geräte, Komponenten, Leitungen sind analog den Ausführungsplänen dauerhaft zu beschriften.
Funktionsintensive Teile sind in jedem Fall im Klartext auf
Schicht-Preßstoff-Schildern zu beschriften.

Thermometer
In den Kühlräumen dürfen nur geeichte Thermometer montiert werden.
Sie müssen den Anforderungen der Physikalisch Technischen
Bundesanstalt (PTB) entsprechen. Thermometer sind in Stabform
zu liefern und in allen Kühlräumen einheitlich zu montieren. Die
Befestigung erfolgt mittels Edelstahlschrauben mit Linsensenkkopf.

Installationen
Die Installation hat grundsätzlich nach den aktuellen VDE-Vorschriften
sowie dem neuesten Stand der Technik zu erfolgen. Vorzugsweise
kommen für die Installationen Mantelleitungen der Type NYM-J zur
Verwendung. Geräte, die Vibrationen ausgesetzt sind, müssen mit
PVC-Schlauchleitungen (H 05 WF-1) angeschlossen werden.
Alle Kabelenden sind mit Kabelbezeichnungsschildern gemäß
Schaltplan zu beschriften. Die Verlegungsart (z.B. Kabelrinnen,
Kabelkanal, PG-Rohr, etc.) ist mit dem Fachbauleiter abzustimmen.

Türkontaktschalter
Die Türkontaktschalter werden vom AN geliefert und montiert. Die
Leitungsführung hat im Lehrrohr zu erfolgen, damit ein Austausch bei
Defekt möglich ist. Der Anschlußpunkt ist gangseitig. Die Türkontaktschalter sind vom AN Kältetechnik zu verkabeln.
Folgende Funktionen werden erfüllt:
a) Ventilator aus
b) Magnetventil aus
c) Meldung im Schaltschrank, Tür auf
d) Beleuchtung EIN / AUS
Enthalten ist die Verdrahtung sowie der Schaltschrankanteil.

Sicherheit
Grundsätzlich hat die zu liefernde Kälteanlage in allen Punkten den
aktuellen technischen Normen und Vorschriften zu entsprechen.
Insbesondere wären dies
- Ausrüstung und Aufstellung von Kälteanlagen nach
  DIN 8975
- Unfallverhütungsvorschriften für Kälteanlagen UW 20,
  Druckbehälter UW 17, Elektroanlagen UW 4
- VDE-Vorschrift 0100 und 0660
- Vorschriften des TÜV
- Alle sonstigen Vorschriften und Ausführungsbestimmungen,
  die den Bereich der zu erstellenden Kälteanlagen tangieren.

Bestandsunterlagen
Spätestens bei Abnahme sind dem AG folgende Unterlagen zu
übergeben:
 - Bestandspläne Leitungstrassenpläne (Kälte und Elektro)
  einschließlich Legende
- Bedienungs- und Wartungsanweisung
- Anlagenbeschreibung und Schemata
- Prüfprotokolle und Abnahmebescheinigung des TÜV
  (soweit erforderlich)
- Bescheinigung der sachgemäßen Ausführung von Anlagen
- Elektroschaltplan mit Stückliste, Schaltschrankansicht, sowie Schalttafelaufbau
- Kälteschema, farbig angelegt und zusätzlich in Klarsichtfolie eingeschweißt oder hinter Glas im Maschinenraum aufgehängt.
- Ersatzteillisten und -pläne
- Prospekte und Maßblätter
Die Betriebs- bzw. Bestandsunterlagen sind spätestens bei der Übergabe in 1- facher Ausfertigung digital auf dem Poolarserver und in 1- facher Ausfertigung analog
(DIN A 4-Ordner, Zeichnung gefaltet) vorzulegen.

Verbundanlage
Diese besteht aus sauggasgekühlten Verdichtern, Öl- und
Flüssigkeitsabscheidern, Kältemittelsammlern mit elektrischer
Minimalstandsanzeige, Muffler, Saugleitungs- und Filtertrocknern,
sowie Schauglas in der Flüssigkeitsleitung, Manometertafel aus
Edelstahl mit Saug- und Druckmanometer, sowie allen erforderlichen
Schalt- und Regelgeräten pro Kältekreislauf.
Die Verdichter sind mit einer Öl- und Gasausgleichsleitung verbunden.
Alle erforderlichen Ausgleichs- und Verbindungsleitungen sind
einzeln absperrbar.
Jeder einzelne Verdichter muß sich durch Absperrventile vom
Verbundsystem komplett absperren, bzw. trennen lassen.
Für den Verdichtermotor ist ein Wicklungs-Vollschutz erforderlich.
Die Verdichter müssen außerdem ausgestattet sein mit Ölsieb,
Schraderventil zur Öldruckmessung sowie Kurbelwannenheizung.
Die Verdichter sind je Kältekreislauf auf einem stabilen Rahmen
montiert, der innerhalb des Maschinengestells schwingungsgedämpft
eingebaut ist.
Alle anderen Geräte und Komponenten sind ebenfalls im Maschinengestell zu integrieren.
Das Maschinengestell muß absolut verwindungs- und schwingungsfrei aufgebaut sein. Der Grundrahmen ist als stabile Schweißkonstruktion ausgeführt. Das Gestell ist zu grundieren und zweimal
mit einem Kunstharzlack zu streichen (Farbe nach Wahl des
Bauherrn); hier: Außenaufstellung auf Flachdach wetterfest (incl. Wetterschutzgehäuse).
Achtung: Lastverteilende Betonbohlen oder Platten sind mitzuliefern.
Alle elektrischen Geräte sind komplett im Herstellerwerk anzuschließen. Die Kabel sind in einem, ebenfalls im Maschinengestell
montierten, Klemmkasten einzeln auf Klemmen aufzuführen. Es
werden dadurch nur noch Verbindungsleitungen zwischen Klemmkasten und Schaltschrank erforderlich.
Jede einzelne Kühlstelle kann durch Absperrventile in der Saug- und
Flüssigkeitsleitung vom gemeinsamen Verbundnetz getrennt werden.
Fabrikat: nach Wahl des Bieters entsprechend der vorgegebenen
Leistungsdaten im LV

Verdampfer
Es sind Hochleistungsflachverdampfer anzubieten. Diese müssen für
Decken- und Wandbefestigung konstruiert sein.
Die Gehäuse bestehen aus einer Aluminium-Magnesium-Legierung.
Die untergebaute Tauwassersammelschale muß so ausgestattet sein,
daß Schwitzwasserbildung an der Unterseite vermieden wird. Ein
Ablaufstutzen DN 20 mit Gewinde ist dicht in die Tauwasserschale
einmontiert.
Der Lamellenblock eingeschoben werden. Bei Tiefkühlräumen ist
zusätzlich eine Heizung in der Tauwasserschale erforderlich.
Die Verdampferlüfter sind in einem korrosionssicheren Leichtmetall-
Gehäuse geschlossener Bauart, Schutzart IP 44, zu liefern. Als
Berührungsschutz ist zusätzlich ein Schutzgitter montiert.
Zur Reinigung des Lamellenblocks kann die Gehäuseblende ohne
Werkzeug abgenommen werden.
Fabrikat: nach Wahl des Bieters entsprechend der vorgegebenen
Leistungsdaten im LV

Regelung
Elektronisch-digitales Regelgerät zur Steuerung und Überwachung der
- Raumtemperatur
- Verdampferventilatoren
- Abtauheizung
- Warntemperatur
Der Regler ist in der Schaltschrankfront in einem Einschubrahmen
installiert.
Die Fühler sind in bzw. direkt an der Außenseite des Verdampfers
zu montieren. Eine nahezu unsichtbare Installation ist zwingend
vorgeschrieben. Als Fühler kommen PT 100 (3-Leiter-Fühler)
zur Anwendung.
Der Regler ist unabhängig von der Leitungslänge der Fühler selbstabgleichend, ein justieren darf nicht erforderlich sein.
Die einzelnen Betriebszustände sowie die Temperaturwarnung
sind im Klartext direkt am Regler anzuzeigen. Alle Soll- und Istwerte
werden über eine Digitalanzeige im Display angezeigt.
Alle Sollwerte werden über die in der Frontseite des Reglers
integrierten vier Tastaturen eingegeben und gleichzeitig im Display
angezeigt.
Die einzelne Kühlzelle kann direkt am Regler ein- bzw. ausgeschaltet
werden. Steuerschalter am Schaltschrank sind je Kühlstelle erforderlich. Die Abtauphase wird über den Regler gesteuert. Es ist daher
keine zusätzliche Abtauung erforderlich. Der Regler muß für den
externen Anschluß einer Sollwerteinstellungund einer Temperaturanzeige vorbereitet sein. Automatische Verriegelung der Heiz-, bzw.
Kühlphase. Alle Einstelwerte müssen bei Netzausfall erhalten bleiben.
Die Temperaturdifferenz für das Raunthermostat ist frei wählbar.
Die Temperaturwarnung muß abstellbar sein: Kein Alarm während
der Abtauphase, d.h. zeitverzögert. Die Zeitverzögerung ist frei wählbar.
LOCK-Funktion aller Werte mit Ausnahme des Raumthermostates
über einen externen Schlüsselschalter.
Es kann dann nur der Raumthermostat innerhalb eines eingestellten Bereichs verstellt werden.
Fühlerbruch, bzw. Kurzschluß ist im Display als Fehler anzuzeigen.
Grundsätzlich ist das Gerät selbstüberwachend, bzw. eigensicher aufgebaut.
Sämtliche Feld- bzw. Hauptmodule sind durch ein Bus-System verbunden, dadurch entfällt ein erheblicher Schaltschrank- und Verdrahtungsaufwand.

Pressostat/ Niederdruck
Baumustergeprüft entsprechend den Unfallverhütungsvorschriften
für Kälteanlagen, VBG 20, Schutzart IP 54, spritzwassergeschützt.
Gehäuse aus wetterbeständigem Aluminiumspritzguß. Gerät muß
mit Wechselkontakt ausgerüstet sein.
Umgebungstemperatur:  -50°C bis +50°C
Arbeitsbereich:  -0,3 bis 2 bar
max. Druck:  4 bar

Pressostat/ Hochdruck
Baumustergeprüft entsprechend den Unfallverhütungsvorschriften
für Kälteanlagen, VBG 20, Schutzart IP 54, spritzwassergeschützt.
Gehäuse aus wetterbeständigem Aluminiumspritzguß. Gerät muß
mit Wechselkontakt ausgerüstet sein.
Arbeitsbereich:  3 bis 30 bar
max. Druck:  33 bar

Pressostat Begrenzer/Hochdruck
Ausführung wie vor, jedoch mit Handrückstellung, wieder einstellbar
bei 3 bar unter dem Ausschaltpunkt.

Duo-Pressostat
Ausführung wie vor, jedoch mit automatischer Wiedereinschaltung
bei Niederdruck, Wiedereinschaltsperre Hochdruck

Öldruck Differenzpressostat
für druckölgeschmierte Kompressoren Schutzart IP 66,Zeitverzögerung mind. 120 Sek., Arbeitsbereich -0,6 bis 4,8 bar, max. Druck: 23 bar

Schwingungsdämpfer
für Kältemittelleitungen, Wellrohr und Geflecht nahtlos aus
schwingungsbeständigem Material: Zinnbronze (98,75% Cu, 1,25% Sh)
Anschlußstelle mit Innenlötanschluß

Kältemittel Feststofftrockner
zum Absorbieren von Wasser- und Schmutzteilchen des
umlaufenden Kältemittels der Kälteanlage. Ausführung als Lötanschluß mit Bemessung entsprechend der Kälteleistung, Einsatz
als Blocktrockenpatrone.

Schauglas
zur Anzeige von Beschaffenheit und Zustand des durchströmenden
Kältemittels der Kälteanlage. Mit Farbindikator zur Anzeige des außerhalb der zulässigen Grenzen liegenden Kältemittel-Feuchtgehaltes.
Ausführung mit Lötanschluß. Bemessung entsprechend der Kälteleistung.

Magnetventil
als Durchgangsventil mit Lötanschluß zum Einbau in die Kältemittel-
Flüssigkeitsleitung, ausgeführt als Sonderventil mit vorgebautem,
auswechselbarem Sieb. Bemessung entspr. der Kälteleistung.

Kappen- Absperrventil
als Durchgangsventil mit Lötstutzen. Bemessung entsprechend der
Rohrleitung.

Thermische Expansionsventile
mit äußerem Druckausgleich und integrierter Ausgleichsleitung aus
6 mm Cu-Rohr mit Schraderventil.

Kühlzellen
Elemente:  Formgeschäumte Boden-, Wand- und Deckenbauteile in selbsttragender Sandwichbauweise
Dämmung:
  Wärmedämmung mittels druckgeschäumter Polyurethan-
  Hartschaumschicht, FCKW-frei mit einer Schaumdichte von
  45 kg/cbm und einem Wärmedurchgangswert von 0,19 W/m² K
Verbindungen:
  Verbindung der Bauelemente durch selbstzentrierendes
  Nut/Federsystem mit korrosionsgeschützten Excenterspannschlössern
  und Spezialverbindungstechnik
Finish der Elemente:
  Aussen- und Innendeckschicht der Elemente in
  verzinktem Stahlblech, polyesterbeschichtet
  Sonderbeschichtungen siehe LV, Farbe siehe LV
Baustoffklasse:
  Alle Wand-, Decken, Boden- und Türenelemente ohne Holzeinlagen in der
  Baustoffklasse B1 nach DIN 4102 B1 schwer entflammbar (bzw. gemäß LV)
Boden:
  Bodenoberfläche in Hygieneausführung für höchste Beanspruchung mit umlaufender
  Hohlkehl-Gummidichtung, Boden mit CNS Wanne, Materialstärke mindestens 1,5 mm auf
  Druckverteilerplatte verpresst (AW 100 Verbundplatte) 24 mm stark CNS
  Oberfläche mustergewalzt, Rutschfestigkeitsklasse R13 nach SIA 950143
Belastung:
  Flächenbelastung 5000 kp/m² als Radlast
  Unterbodenbelüftung: Belüftung auf Kunststoff-Rechteckrohr oder
  Kunststoff-Gitterroste
Zellentüren:
  Einflügelige Zellentüren als nach aussen öffnende, aufliegende Drehtüre.
  Abschließbar mit Zylinderschloss und 3 Schlüsseln für Schließanlage
  Türen mit Presshebelverschluss, Profilzylinderschloss, Notöffner innenliegend nach UVV - steigende Kantenscharniere
  3-dimensional verstellbar. Auswechselbare fettbeständige APTK-Moosgummi-Einsteckdichtung,
  Umlaufende Türrahmenheizung bei Tiefkühlzellen, Türlichtmasze nach
  Ausschreibungstext Türblattstärke 90 mm (120 mm bei Tiefkühlzellen)
  Türblätter in verzinktem Stahlblech polyesterbeschichtet RAL,
  siehe Leistungsbeschreibung
Beleuchtung:
  Beleuchtung pro Zelle mit mindestens 2 Feuchtraumleuchten,gesteuert über Bewegungsmelder Leuchtstärke ca. 500 Lux)
Druckausgleich:
  Tiefkühlzellen sind mit Druckausgleichsventilen auszustatten,Größe ist nach Raumvolumen zu berechnen

Sonstiges
Bis zur Abnahme hat der AN die Geräte und Einrichtungen durch geeignete
Maßnahmen vor Verschmutzung, Beschädigung und Diebstahl zu schützen.Die
Abnahme und Übergabe erfolgt nach mängelfreier Ausführung und Funktion
der Geräte und Anlagen vom Auftragnehmer an den Auftraggeber (Nutzer).
Abweichungen von Güte und Qualität der geforderten Produkte können nicht akzeptiert werden.
Änderungen in Bezug auf die Planung und die damit verbundenen veränderten neuen Arbeitsabläufe
bedürfen der Ausdrücklichen Genehmigung des Auftraggebers.

Der Bieter bestätigt mit seiner rechtsverbindlichen Unterschrift und Firmenstempel, den Inhalt der Leistungsbeschreibung
auf das Genaueste gelesen zu haben und das nachfolgende LV nach den entsprechenden Vorgaben erarbeitet und anerkannt zu haben.
Abweichungen von Güte und Qualität der geforderten Produkte können nicht akzeptiert werden.
Änderungen in Bezug auf die Planung und die damit verbundenen veränderten neuen Arbeitsabläufe bedürfen der Ausdrücklichen Genehmigung des Auftraggebers.

______________________________
Datum / Stempel / Unterschrift

## LV_Kältetechnik Neubau Maintalbad
Datum: 24.09.2026

**1 1 KOMBI-KÜHLZELLE TECTOCELL ST-PLUS100**
Besteht aus: 1Stck
Tecto Kühl-/ Tiefkühlzelle 100
Aussenbreite 3.600 mm
Aussenlänge 5.100 mm
Aussenhöhe 2.480 mm
Zellentyp: Tecto Standard Plus
Elementverbindung mit Nut/Feder und Exzenter-Spannschlössern von
innen zu betätigen (Innenmontage).
Die Stöße der Wandelemente sind mit Tecto-Überlappung und damit
besonders hygienisch.
Die Ecken der Zellenwände sind innen mit einem vollhygienischen Radius ausgeführt.
Wandstärke: 100 mm starke Wärmedämmung der Zellenelemente,
Polyurethan-Hartschaum mit Cyclopentan geschäumt
Smart Protec®, weiß, antibakt.
Front aussen,Front innen,Rückwand aussen,Rückwand innen Wand links aussen,
Wand links innen,Wand  rechts aussen  Wand rechts innen,Decke aussen,
Decke innen,Boden aussen
Bodenausführung: KR11-Edelstahlboden (Werkstoff-Nr. 1.4301),
Kreisverpresst mit Längsschliff, an den Stoßstellen spaltfrei, stufenlos unterlappt.
Rutschfestigkeitsklasse R11.
zul. Radlast: 4000 N
Lastfläche: >4 cm²
Radwerkstoff: Gummirad
zul. Flächenlast: 50000 N/m²
Wannenförmiger Boden mit angeformtem Radius am Übergang zu den Zellenwänden.
Auch die Bodenecken sind gerundet.
Die Bodenstärke beträgt 87 mm (außen 100 mm)
inklusive 30 mm Unterlüftung
qm Unterlüftung: 18,36 m2
1Stck
Trennwand 100
Ausführung: Tecto Standard Plus
Trennwand Breite: 3.600 mm
Wandhöhe: 2.250 mm
Wandstärke: 100 mm starke Wärmedämmung
Oberfläche außen: Stahlblech verzinkt, mit antimikrobiell wirksamer Pulverbeschichtung
Viessmann Smart Protec®,  Farbe weiß, ähnlich RAL 9016.
Oberfläche innen: Stahlblech verzinkt, mit antimikrobiell wirksamer Pulverbeschichtung
Viessmann Smart Protec®, Farbe weiß, ähnlich RAL 9016
1Stck
Trennwand 100
Ausführung: Tecto Standard Plus
Trennwand Breite: 3.450 mm
Wandhöhe: 2.250 mm
Wandstärke: 100 mm starke Wärmedämmung
Oberfläche außen: Stahlblech verzinkt, mit antimikrobiell wirksamer Pulverbeschichtung
Viessmann Smart Protec®,  Farbe weiß, ähnlich RAL 9016.
Oberfläche innen: Stahlblech verzinkt, mit antimikrobiell wirksamer Pulverbeschichtung
Viessmann Smart Protec®, Farbe weiß, ähnlich RAL 9016
3Stck
Türelement / Lukenelement 100
Tiefkühlzellen-Drehtür Tecto Standard Plus, einflügelig, mit Türrahmenheizung.
Am Türrahmen innen: LED-Leuchte (10 W / 1100 lm) mit integrierter Abzweigdose (IP66)
Am Türrahmen außen: Bedientableau mit Lichtschalter, digitalem Thermometer,
Messbereich: -50°C bis +120°C
Einsatzbereich Display: -5°C bis +55°C und max. 90% rel. Feuchte und Druckausgleichsventil
(geeignet bis zu einer Kälteleistung max. 5 kW
Lichte Breite: 800mm
Lichte Höhe: 2.000mm
Wandstärke: 100 mm starke Wärmedämmung.
Türbereich ohne Radius, Schwelle bodengleich.
4,5m Befestigungswinkel mit Deckblechunterbrechung
40,00kg LAMILUX Ausgleichsmaterial (kg)
Unterlegplatte 300 x 300 mm
(Materialstärke: 1,0 - 2,0 mm)
Menge: 1,000 Stk

**2 GETRÄNKEZELLE**
bestehend aus
1Stck
Tecto Kühl-/ Tiefkühlzelle 100
Aussenbreite: 1.500 mm
Aussenlänge: 3.600 mm
Aussenhöhe: 2.480 mm
Zellentyp: Tecto Standard Plus
Elementverbindung mit Nut/Feder und Exzenter-Spannschlössern von
innen zu betätigen (Innenmontage). Die Stöße der Wandelemente sind mit
Tecto-Überlappung und damit besonders hygienisch.
Die Ecken der Zellenwände sind innen mit einem vollhygienischen Radius ausgeführt.
Wandstärke: 100 mm starke Wärmedämmung der Zellenelemente,
Polyurethan-Hartschaum mit Cyclopentan geschäumt
Wärmedämmung: Schaumdichte = 40 kg/m³
U-Wert 0,20 W/m² K gemäß DIN EN 13165
Smart Protec®, weiß, antibakt.
Front aussen,Front innen,Rückwand aussen,Rückwand innen Wand links aussen,
Wand links innen,Wand rechts aussen  Wand rechts innen,Decke aussen,
Decke innen,Boden aussen
Bodenausführung: KR11-Edelstahlboden (Werkstoff-Nr. 1.4301),
Kreisverpresst mit Längsschliff, an den Stoßstellen spaltfrei, stufenlos unterlappt.
Rutschfestigkeitsklasse R11.
zul. Radlast: 4000 N
Lastfläche: >4 cm²
Radwerkstoff: Gummirad
zul. Flächenlast: 50000 N/m²
Wannenförmiger Boden mit angeformtem Radius am Übergang zu den
Zellenwänden. Auch die Bodenecken sind gerundet.
Die Bodenstärke beträgt 87 mm (außen 100 mm) inklusive 30 mm Unterlüftung
qm Unterlüftung:  5,40 m2
1Stck
Türelement / Lukenelement 100
Tiefkühlzellen-Drehtür Tecto Standard Plus, einflügelig, mit Türrahmenheizung.
Am Türrahmen innen: LED-Leuchte (10 W / 1100 lm) mit integrierter Abzweigdose (IP66)
Am Türrahmen außen: Bedientableau mit Lichtschalter, digitalem Thermometer,
Messbereich: -50°C bis +120°C
Einsatzbereich Display: -5°C bis +55°C und max. 90% rel. Feuchte und Druckausgleichsventil
(geeignet bis zu einer Kälteleistung max. 5 kW
Lichte Breite: 800mm
Lichte Höhe: 2.000mm
Wandstärke: 100 mm starke Wärmedämmung.
Türbereich ohne Radius, Schwelle bodengleich.
15,00 kg LAMILUX Ausgleichsmaterial (kg)
Unterlegplatte 300 x 300 mm
(Materialstärke: 1,0 - 2,0 mm)
Menge: 1,000 Stk

**3 NORMALKÜHLAGGREGAT**
zur Versorgung der Kühlstellen in Dachaufstellung
Fabrikat: Bitzer LHV5E/4FE-5.F1Y Verflüssigungssatz, ECOSTAR-Serie mit ECOLINE
VARISPEED Hubkolbenverdichter, Baureihe CE3F
Halbhermetischer Hubkolbenverdichter ECOLINE VARISPEED mit integriertem
Frequenzumrichter Ölheizung 200 … 260 V, PTC Luftgekühlter Verflüssiger
Minichannel-Design mit 1 Ventilator (nur bei LHV5E/ EC Motoren, drehzahlgeregelt
Wetterschutzgehäuse Flüssigkeitssammler mit Absperrventil
Anschluss für Druckentlastungsventil am Sammler / Verflüssiger
Schauglas und Filtertrockner in Flüssigkeitsleitung
Hoch- und Niederdruckschalter Patronendruckschalter (nicht einstellbar)
LHV7E/4NE-14.F3Y: einstellbarer Hochdruckschalter
Temperaturfühler
für Sauggastemperatur
für Druckgastemperatur
für Umgebungstemperatur
Druckaufnehmer für Hoch- und Niederdruck, Komplettverrohrung: Druckleitung,
Flüssigkeitsleitung, Saugleitung (isoliert)
ECOSTAR-Steuerung: Steuerung der Verdichterdrehzahl und weiterer Funktionen
des Aggregats, Komplettverdrahtung mit Hauptschalter und Verdichterschütz etc.
Ölfüllung BSE32 (Esteröl) für HFC und HFC/HFO
Kältemittel tc < 70 °C
liefern und montieren
Menge: 1,000 Stk

**4 SCHALTSCHRANK ZUR REGELUNG DER NORMALKÜHLRÄUME KÜCHE/LAGER + GETRÄNKE**
folgende Kühlstellen werden geregelt:
3 x NK Kühlzelle
1 x TK Kombikühlzelle
Die gesamte Verdrahtung hat mit halogenfreien
Leitungs- Materialien und VDE-gerechten Kennfarben zu erfolgen.
Hauptstrom: schwarz, Schutzleiter: gelb/grün, N-Leiter hellblau
Steuerung: 230 V AG rot
Steuerung: 24 V DC dunkelblau
Messung: weiß, Potentialfreie Kontakte: orange
Der Schaltschrank muss in allen Teilen den
VDEVorschriften
entsprechen. Ausgestattet mit allen
elektrischen bzw. elektronischen Schalt- und Steuergeräten
der vorstehend beschriebenen Kälteanlage und deren peripheren Anlagenteilen.
In Stahlblechbauart für Bodenmontage, mit Sockelteil, Schutzart IP 54, komplett
intern verdrahtet und anschlussfertig, für freistehende Aufstellung,
allseitig geschlossen, Frontseite mit abschließbaren Türen,
vorbereitet für Profil-Halbzylinder.
Einspeisung wahlweise nach Vorgabe oben oder unten.
Anzeige - und Bedienungselemente sind auf den
frontseitigen Türen übersichtlich und funktionsgerecht
anzuordnen. Beschriftung mittels zweifarbiger gefräster
PVC-Schildchen. Anordnung der Einbaugeräte auf
Montageplatten, Leitungen im Schrank in abgedeckten
PVC-Kanälen verlegt.
Schaltschrank-Schließanlage vorgerichtet für den Einbau
eines Profilzylinders. Die genaue Type ist mit dem Auftraggeber abzustimmen.
Schutzleiterschienen für Schutzleiteranschluss, Abgangsklemmen für die außerhalb der
Verteilung installierten Geräte und Motoren. Sämtliche Geräte und Anlagenteile
entsprechend den Schaltplänen dauerhaft gekennzeichnet. Einschl. Taschen zur
Aufnahme der Zeichnungsunterlagen Innenbeleuchtung und Steckdose.
Aufnahme der Steuer - und Schaltgeräte. Jede(r) Kühlraum
/-stelle ist als selbständige Einheit mit einem EIN/AUSSchalter,
Sicherungselementen, Schaltschützen,
Störmeldungen, Kontrollleuchten, Lampenprüfeinrichtung, Klemmen,
komplett nach VDE/TÜV/UVV-VBG 20 sowie den ZTV zu verdrahten.
Elektronischer Kühlstellenregler mit folgenden Merkmalen für alle Kühlräume
(Kühlstellenregler in Kühlstellen durch Küchenlieferant, Küchenlieferant nach
Absprache mit Kältefachunternehmen):
Folgende Funktionen werden übernommen:
- Temperaturregelung
- Zwangsabtauung
- Verdampfer
- Ventilatornachlauf
- Abtauheizungsregelung für alle Räume
- Temperaturalarm mit Zeitverzögerung
- Sollwertbegrenzung
- EMV-Schutz
- Digitales LED-Display (Auflösung 0,1°C)
Fabrikat / Typ: WURM CRC-XP
Für den gesamten Schaltschrank ist ein Hauptschalter vorzusehen.
Störmeldungen sind zur Weiterschaltung an baus. GLT, wie folgt,
doppelt auf Abgangsklemmen zu legen: Alle Störmeldungen sind
potentialfrei geschaltet vorzusehen. Anschluss an bauseitige
Haupt-Zuleitung wird bauseits geführt.
Gesamt-Anschlusswert: 15 kW
Spannung: 400 V / 3 Ph / 50 Hz
Anzahl der Kühlstellen:
Pluskühlräume: 3 Stück
Tiefkühlräume: 1 Stück
Menge: 1,000 Stk

**5 MONTAGEGESTELL FÜR DIE VERBUNDANLAGE UND TIEFKÜHLAGGREGAT**
Maße: ca. Breite: 3000 mm, Tiefe: 1000 mm, Höhe: 500 mm
zur Aufnahme der Verbundanlage und des Tiefkühlaggregates
Des weiteren ist je nach Fortgang der Arbeiten an der Baustelle das
Montagegestell vorab zu montieren;
der Montagetermin ist mit der Bauleitung abzustimmen.
Aufgrund des besonderen Standortes sowie der damit zusammenhängenden
Gewichts- und Positionsproblematik ist das voraussichtliche Gesamtgewicht
der Anlage früh (unmittelbar nach Auftragserteilung) mit der Bauleitung abzustimmen.
Menge: 1,000 Stk

**6 KÄLTEANLAGE FÜR DEN TK-RAUM**
bestehend aus:
 Tecumseh SILAG2516Z-TZ 400V TRI
 Verflüssigungssatz Silensys
 Kälteleistung: 2,0 kW bei to=-30°C und tc=+45°C
 Kältemittel: R449a
 Elektrischer Anschluß: 400V/50Hz/3Ph
 Lieferumfang: 1 Stck Grundrahmen einbrennlackiert verwindungsfrei
 1 St. Verdichter auf Grundgestell montiert
 1 St. Kurbelwannenheizung
 1 St. Kugelabsperrventil saugseitig
 1 St. Kugelabsperrventil druckseitig
 1 St. Über- und Unterdruckwächter bauteilgeprüft
 1 St Sammler 10l, montiert auf dem Grundgestell
 Kältemitteltrockner und Schauglas, Saugleitungsfilter mit
 Blockeinsatz sind ebenfalls Lieferbestandteil Kältemittelbetriebsfüllung.
 Angebauter Elektroschaltschrank mit Hauptschalter, Schalt- und Steuerschützen,
 Sicherungen, Meldeleuchten kompletter Anschluß an die Saug- und Flüssigkeitsleitungen.
 Fabrikat Lunite oder gleichwertig
Menge: 1,000 Stk

**7 KÄLTETECHNISCHE EINRICHTUNG KOMPLETT NORMALKÜHLUNG**
Temperaturbereich: +2 °C - +4°C Leistungsbedarf: Q0 1000 (1 Stück)
Verdampfungstemperatur: -8°C
Lieferumfang: -1 Decken-Flachverdampfer als Hochleistungsverdampfer
mit Abtauheizung, Fabrikat: Roller oder gleichwertig Typ: Roller FKNT 414 ECD
Luftkühler mit Abtauheizung, EC- Ventilator 230V
1 Stück kompl. Zubehör, bestehend aus:
- 1 Schauglas
- 1 thermostatisches Expansionsventil
- 1 Flüssigkeitsmagnetventil
- 2 Kugelabsperrventile
- 1 Schraderventil
Anschluss Türkontakt- Schalt; sowie sämtliche Steuer und Regelorgane
- Verdampferaufhängung mit Nylon-Gewindestangen
liefern und montieren
Menge: 3,000 Stk

**8 KÄLTETECHNISCHE EINRICHTUNG KOMPLETT FÜR TIEFKÜHLRAUM**
Temperaturbereich: -18 °C - -22°C, Leistungsbedarf: Q0 2000 W,
Verdampfungstemperatur: -30°C
Lieferumfang:
-1 Hochleistungsverdampfer
mit Abtauheizung Fabrikat: Roller oder gleichwertig Typ: DFBE 051 C
Leistung mind. 2000 W/ DT = 7 K Lamellenabstand: mindestens 7 mm
1 Stück kompl. Zubehör, bestehend aus:
- 1 Schauglas
- 1 thermostatisches Expansionsventil
- 1 Wäremtauscher
- 1 Flüssigkeitsmagnetventil
- 2 Kugelabsperrventil
- 1 Schraderventil
- Anschluss Türkontakt- Schalt; sowie sämtliche Steuer und Regelorgane
- Verdampferaufhängung mit NylonGewindestangen
liefern und montieren
Menge: 1,000 Stk

**9 TAUWASSERINSTALLATION KUPFERROHR 28 X 1,5 MM JE KÄLTETECHNISCHE EINRICHTUNG KÜHL- UND TIEFKÜHLRAUM**
Tauwasserleitung von den Verdampfern bis zu den
Einlauftrichtern, einschließlich der Trichtersiphons liefern, einbauen und anschließen.
Einschließlich Befestigungsmaterial im
innenliegenden Bereich auf der Zellenwand verzogen
ohne Regal bzw. Gitterrollwagen zu behindern (Höhe über 1,65 cm halten).
Liefern und montieren
Menge: 4,000 Stk

**10 KÄLTETECHNISCHES ZUBEHÖR FÜR DEN ANSCHLUSS BAUSEITIGER AUFGESTELLTER KÜHLMÖBEL**
bestehend aus:
Schauglas mit Feuchteindikator, Magnetventil,
Absperrventil saug- und flüssigkeitsseitig,
elektrotechnische Verdrahtung und kältetechnischer
Anschluß sowie Isolationsarbeiten
Menge: 5,000 Stk

**11 KÄLTEMITTELBETRIEBSFÜLLUNG NORMALKÜHLVERBUND**
_________
Menge: 1,000 Stk

**12 KÄLTEMITTELBETRIEBSFÜLLUNG TK-VERBUND**
_________
Menge: 1,000 Stk

*Hinweis: Achtung:*
Bei den folgenden Positionen handelt es sich
 um Aufmaßpositionen.
 Dies ist der Bauleitung schriftlich nach Ausfertigung in
 2-facher Ausführung einzureichen. Die Bauleitung
 behält sich vor Arbeitsproben von Lötstellen dem
 Leitungsnetz zu entnehmen und einer Materialprüfung
 zu unterziehen. Auf ein Spülen mit Stickstoff während
 der Arbeiten ist zwingend zu achten. Nach
 Fertigstellung der Rohrleitungsverlegung ist eine
 Druckstandsprobe mit Stickstoff 4.00 über min 48h
 durchzuführen. Der Druckverlauf ist durch geeignete
 Maßnahmen (digitale Monteurhilfe) zu protokollieren
 und schriftlich beim Fachplaner einzureichen. Die
 Kosten hierfür sind in den Einzelpreisen
 einzukalkulieren. Ohne protokollierte und bestandene
 Druckstandsprobe erfolgt keine Abnahme der Leistung Rohrleitungsnetz.
 Achtung: Teile des Rohrleitungssystems werden im EG
 auf Rohboden im Estrich verlegt!

**13 BRANDSCHOTTS DURCH WAND UND DECKE**
Zur Durchführung der vertikalen Durchdringungen ist
 dieser vorschriftsmäßig mit Weichschotts auszuspritzen,
 der sich im Brandfalle auf das 20-fache Volumen ausdehnt.
Menge: 10,000 Stk

**14 CU-ROHR 28X1,00 MM**
_________
Menge: 35,000 lfm

**15 CU-ROHR 22X1,00 MM**
_________
Menge: 30,000 lfm

**16 CU-ROHR 18X1,0 MM**
_________
Menge: 30,000 lfm

**17 CU-ROHR 16X1,0 MM**
_________
Menge: 50,000 lfm

**18 CU-ROHR 12X1,0 MM**
_________
Menge: 25,000 lfm

**19 CU-ROHR 10X1,0 MM**
_________
Menge: 50,000 lfm

**20 CU-ROHR 6X1,0 MM**
_________
Menge: 20,000 lfm

**21 AF2-28**
_________
Menge: 35,000 lfm

**22 AF2-22**
_________
Menge: 15,000 lfm

**23 AF2-18**
_________
Menge: 30,000 lfm

**24 AF-2-16**
_________
Menge: 20,000 lfm

**25 AF2-12**
_________
Menge: 20,000 lfm

**26 AF4-22**
_________
Menge: 40,000 lfm

**27 ZULANGE FÜR FORM UND VERBINDUNGSSTÜCKE LEITUNGSNETZ**
_________
Menge: 1,000 Stk

**28 NHXMH MANTELLEITUNG 3 X 1,5 MM**
halogenfrei auf Pritsche oder in Kabelkanal verlegt
liefern und montieren
Menge: 100,000 lfm

**29 NHXMH MANTELLEITUNG 5 X 1,5 MM**
halogenfrei auf Pritsche oder in Kabelkanal verlegt
liefern und montieren
Menge: 150,000 lfm

**30 NHXMH MANTELLEITUNG 7 X 1,5 MM**
halogenfrei auf Pritsche oder in Kabelkanal verlegt
liefern und montieren
Menge: 75,000 lfm

**31 FÜHLERLEITUNG / TELEFONKABEL J-H(ST) H 4X2X0,8**
halogenfrei auf Pritsche oder in Kabelkanal verlegt
liefern und montieren
Menge: 100,000 lfm

**32 SPEZIAL-KÜHLRAUMLEUCHTE, LEUCHTE AUS KUNSTSTOFF WEISS,**
Fassungsgehäuse mit Druckdeckel, Spezial-
Schutzreflektor aus Plexiglas, glasklar mit innenliegendem
Hochglanzspiegel, allseitig geschlossen einschl. Leuchtmittel inkl. dazugehörige
Feuchtraumschalter mit Kontrollampe in Aufputzausführung
einschl. Schalterdose in Feuchtraumausführung
liefern und montieren
Menge: 5,000 Stk

**33 ARBEITEN AUF BESONDERE ANWEISUNG DER BAULEITUNG**
Stundensatz als Kombinationssatz im Mittel für
Meister/Gesellen/Helferstunde auf Nachweis
für Anpass-, Anschluss- und sonstige Nebenarbeiten vor Ort
Menge: 25,000 Std

**34 INBETRIEBNAHME**
_________
Menge: 1,000 Stk

**35 BESCHILDERUNG**
*** Pauschalposition
_________
Menge: 1,000 psch

**36 ZULAGE ERSCHWERNIS**
_________
Menge: 1,000 Stk

**37 DOKUMENTATION DER ANLAGE**
1 St. Betriebsbuch der Anlage gemäß DIN-EN 378
Menge: 1,000 Stk

**38 KONFORMITÄTSERKLÄRUNG**
Fachunternehmererklärung
- CE Kennzeichnung
- Abnahmbescheinigung
- Einweisungsprotokoll des Bedienpersonals,
- Druckstandsprobe- Dokumentation
- Beschilderung der Anlage
Menge: 1,000 Stk

**39 WARTUNGSDIENST Wertungsrelevant jedoch noch nicht Teil des Auftrags Der AG behält sich vor die Leistung bis zur Abnahme zu beauftragen.**
*** Bedarfsposition ohne GB
Zur optionalen Beauftragung
Umfang:
- Prüfen aller Geräte und Anlagen auf Betriebsfunktion, Zustand und Sicherheit
- Beurteilung des IST-Zustandes mit dem SOLL-Zustand (incl. Prüfprotokoll)
- Sicherheitsprüfungen und Untersuchungen nach VDE, UVV und BGV A3
- Vorschläge für wirtschaftlichen Betrieb und Instandhaltung
- Messen und Nachstellen elektronischer und mechanischer Teile
- Ausführen der zur sicheren Funktion erforderlichen Pflegearbeiten
- Beseitigen kleiner Störungen, soweit Sie innerhalb der normalen Wartungszeit
behoben werden können
- Entkalkungen (sofern erforderlich)
Abrechnung: Arbeitszeit, Fahrtgeld sowie Wegezeit sind im Preis mit einzurechnen.
Gegebenenfalls erforderliche Ersatzteile bis zu einem Gesamtwert von EUR 350,- netto
sind im Preis enthalten.
Personal: Der Wartungsdienst ist von geschultem Fachpersonal durchzuführen.
Termine: Jede Durchsicht/Wartung ist dem Betreiber der Anlage 48 Stunden vorher
anzukündigen.
Wartungsintervall: 1 x jährlich (Einzelpreis); Beauftragung voraussichtlich für 4 Jahre
Menge: 1,000 Stk

USt %: 19,00
